# Weigandufer 9 und Elbestraße 19
Angebotsaufforderung (GAEB DA XML 3.2, DA83)
Projekt: 17862
Währung: EUR
Nebenangebote zugelassen: ja
Vergabeart: Freihändige Vergabe
Eröffnung: 06.05.2025 00:00:00
Abgabeort: Lietzenburger Str. 90, 10719 Berlin
Auftraggeber: Covivio Elbestraße 19 GmbH, c/o Covivio Immobilien GmbH, Essener Straße 66, 46047 Oberhausen
Erstellt mit: GXML Toolbox V3.3 R20230829, iTWO_64 V24.0.454, 16.04.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A)
2. Die sich anschließenden ““Allgemeinen technischen Vertragsbedingungen““ (B)
3. Die sich anschließenden ““Zusätzlichen technischen Vertragsbedingungen““ (C)
4. Die ““Zusätzlichen Vertragsbedingungen für die Ausführung von Bauleistungen Z-VOB/B““
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist. Der Einsatz von Subunternehmern ist lediglich in schriftlicher Absprache mit dem Auftraggeber erlaubt.

A2) KUNDENDIENST

Die Arbeiten werden in bewohnten Häusern ausgeführt. Der Auftraggeber (AG) erwartet vom AN tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.
Der Auftraggeber ist  berechtigt, jederzeitein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
=================================================

Bei den nachfolgend beschriebenen Schwammbekämpfungs-, Rückbau-, Mauer-, Putz-, Maler-, Trockenbau-, Tapezier- und Bodenbelagsarbeiten sind insbesondere zu beachten:

- ATV DIN 18330 Mauerarbeiten
- DIN 68800-4 / 2020-12 Holzschutz - Teil 4: Bekämpfungs- und Sanierungsmaßnahmen gegen holzzerstörende Pilze und Insekten
- WTA-Merkblatt 1-2 Der echte Hausschwamm: Erkennung, Lebensbedingungen, bekämpfende chemische Maßnahmen, Leistungsverzeichnis
- ATV DIN 18340 Trockenbauarbeiten
- ATV DIN 18350 Putz- und Stuckarbeiten
- ATV DIN 18353 Estricharbeiten
- ATV DIN 18355 Tischlerarbeiten
- ATV DIN 18365 Bodenbelagsarbeiten
- ATV DIN 18366 Tapezierarbeiten
- ATV DIN 18363 Maler- und Lackierarbeiten  Beschichtungen
- ATV DIN 18459 Abbruch- und Rückbauarbeiten

Vorbeugender chemischer Holzschutz

Die unter der gesamten Abwicklungsfläche errechnete Materialmenge ist geschlossen auf der Baustelle anzuliefern und unter Verschluss, entsprechend den Sicherheitsvorschriften zu lagern. Der Bieter hat in Anlehnung an DIN 68800-4 Abschnitt 12, eine Kennzeichnung der durchgeführten Maßnahme an mindestens einer sichtbar bleibenden Stelle des Bauwerks, in Form eines entsprechenden Hinweisschilds, mit folgenden Informationen anzugeben:

- Bezug auf die vorliegende Norm
- Berücksichtigte Gebrauchsklasse
- Name und Anschrift des ausführenden Unternehmens
- Angewandte Bekämpfungsmittel einschließlich der enthaltenen Wirkstoffe mit Zulassungsnummer
- Angewandte Holzschutzmittel einschließlich der enthaltenen Wirkstoffe mit Zulassungsnummer
- Eingebrachte Holzschutzmittelmenge in g/m² oder ml/m² Holzoberfläche bzw. kg/m³Holzvolumen abzüglich der Schutzmittelverluste.
- Jahr und Monat der Behandlung

Die Holzschutzmaßnahmen haben unter erhöhter Vorsicht sowie der Verwendung amtlich zugelassener Holzschutzmittel zu erfolgen. Erforderliche Zulassungsbescheinigungen der verwendeten Produkte hat der Bieter der Bauleitung unaufgefordert vorzulegen.

Schwammbekämpfung Außenwandmauerwerk und Dachbalkenlage über 4. OG

Bei der Untersuchung ist besonders auf die vollständige Erfassung der Schäden zu achten und die Untersuchung auch auf Bauteilbereiche auszuweiten, die zunächst unzugänglich sind. Dem sichtbaren Befall angrenzende Bauteile müssen prinzipiell untersucht werden.

Oberflächenmycel und Fruchtkörper sind zu entfernen. Befallenes Holz ist mindestens 1,0 m über den sichtbaren Befall hinaus in Längsrichtung zu entfernen. Durchwachsene Schüttungen und Dämmstoffe sind mindestens 1,5 m in alle Richtungen vom letzten erkennbaren Pilzmyzel zu entfernen. Die entfernten Materialien sind geordnet zu entsorgen. Die Entsorgung hat so zu erfolgen, dass das befallene Material kein Ausgangspunkt für einen Neubefall werden kann.

Untersuchung der Holzbalkenkonstruktion auf Strukturveränderung wie Würfelbruch, Hohlrückigkeit, Farbwertveränderungen, etc.. Festgestellte Befallsbereiche sind unter Beachtung des Sicherheitsabstandes von mindestens 0,3 m in Faserrichtung des Holzes über den letzten sichtbaren Befall hinaus, entsprechend zu kennzeichnen und zu dokumentieren.

Ausbau der Holzteile unter Beachtung der Infektionsgefahr. Transport innerhalb des Gebäudes nur in gedeckten Behältnissen und Verladung in geschlossene Container oder Fahrzeug. Teilauswechslung, Totalauswechslung und Einbau von Ersatzhölzern imprägniert gemäß DIN 68800-3 im Kesseldruckverfahren, mit einem durch das DIBt oder gemäß der Biozidprodukteverordnung zugelassenem Holzschutzmittel gegen holzzerstörende Insekten und Pilze vorbeugend wirksam. Die Holzfeuchte muss der zu erwartenden Gebrauchsfeuchte entsprechen.

Bei Neueinbau von Holz müssen die DIN 68800-1, DIN 68800-2 und DIN 68800-3 beachtet werden. Die verbliebenen nicht befallenen sowie neu einzubauende Hölzer sind entsprechend ihrer Gefährdung mit einem vorbeugend wirksamen Holzschutzmittel zu behandeln.

Die für die Beurteilung der durchgeführten Arbeiten erforderlichen Unterlagen sind dem Auftraggeber oder dessen Beauftragten vorzulegen bzw. auszuhändigen (Behandlungsprotokoll, Allgemeine bauaufsichtliche Zulassungen, Technische Merkblätter, Lieferscheine).

Die jeweiligen Hersteller-Verarbeitungsvorschriften sind bereits bei der Materialwahl zu beachten und stets einzuhalten. Gleiches gilt für Verlegerichtlinen.

Für Leistungen, die nach Fertigstellung nicht mehr sicht-, und prüfbar sind, ist von Auftragnehmerseite eine entsprechende Fotodokumentation, den Abrechnungsunterlagen beizufügen.

Die bautechtechnischen und bauaufischtlichen Nachweise, Übereinstimmungserklärungen sowie Fachunternehmerbescheinigungen sind dem AG spätestens mit der Schlussrechnung zu übergeben.
Hinweise für die Kalkulation

Sofern in der Leistungsbeschreibung nicht separat beschrieben, sind in die Einheitspreise der aufgeführten Leistungen einzukalkulieren:
- Reinigen der Baustelle und Zugangswege sowie des Außengeländes jeweils zum Wochenende und vor
  Feiertagen sowie nach Beendigung der Vertragsarbeiten.
- Notwendige Schutzmaßnahmen an Dächern, Rinnen, Fallrohren, Blechen, Fugenbändern, Fußböden, Geländern, Stahlzargen, Fenstern, Türen, Beschlägen und sonstigen Bauteilen vor Verunreinigungen und Beschädigungen durch die Putzarbeiten, einschl. der erforderlichen Stoffe oder Schutzanstriche für Verblendungen, Gesimse, Sohlbänke, eloxierte Teile u.ä. sowie die spätere Beseitigung.
- Das Wiederherstellen infolge Beschädigungen an Grünanlagen (durch Anlieferung, Lagerflächen etc.).

Sonstiges

Alle Leistungen umfassen auch die Lieferung der dazugehörigen Stoffe und Bauteile einschließlich Abladen und Lagern auf der Baustelle, sofern in der Leistungsbeschreibung nichts anders beschrieben. Die Anlieferung sämtlicher zur Ausführung kommender Stoffe muss in der Originalverpakung erfolgen.
Es sind die Verarbeitungsvorschriften der Baustoffhersteller zu beachten. Bei Systemaufbauten dürfen nur die Stoffe eines Herstellers verwendet werden

## Zusätzlicher Text
Systemskizze Bestandsaufbau Dachbalkenlage über 4. OG:
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
Systemskizze Neuaufbau Dachbalkenlage über 4. OG:

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
## Los 2: Schwammsanierung Außenwand und Decke
Datum: 16.04.2025

### Bereich 1 Rückbau-, Mauer-, Trockenbau-, Putz-, Maler-, Tapezier-, Bodenbelagsarbeiten und Schwammbekämpfung

#### Abschnitt 1.1 Baustelleneinrichtung

*Hinweis*
Beschriebene Einrichtungen sind für alle am Bau tätigen Gewerke und Firmen zur Verfügung zu stellen. Die Baustelleneinrichtung beinhaltet die erforderlichen Förder- und Transportanlagen sowie Einrichtungen für Bauwasser und Baustrom. Zuleitungen zu den Verbraucherstellen sind selbständig herzustellen und vorzuhalten.

**1.1.10 Mobiltoilette**
Liefern, aufstellen und Vorhalten einer Chemietoilette als
WC-Kabine gemäß ASR A 4.1, einschließlich
wöchentlicher
Reinigung und Entsorgung mit An- und Abfuhr.

Die Bautoiletten sind den am Bau beteiligten Firmen zur Verfügung zu stellen.
Aufstellungsort gemäß
Abstimmung mit der Bauleitung.

Grundeinsatzzeit vier Wochen.
Menge: 1,000 St

**1.1.20 Gebrauchsüberlassung Mobiltoilette**
Vorhalten der vorbeschriebenen Toillettenkabine über die
vereinbarte Grundeinsatzzeit.
Menge: 8,000 StWo

**1.1.30 Baustromanschluss und -verteilerschrank**
Baustromverteilerschrank nach DIN VDE 0100-704 mit 24 kVA Anschlussleistung,
bestückt mit:
- 1 x NH00-SL-TS 63A m. Bügelkl. 10-50 mm²
- 1 x DS-Zählerpl. inkl. Zähler n. DIN 43870/2
- 1 x Hauptschalter 3-pol. 63A mit SE 3/35 A(E33)
- 1 x FI-Schutzsch. 4-pol. 40A/30mA
- 1 x CEE-Steckd. 5/32A 400V/6h direkt ab FI
- 2 x CEE-Steckd. 5/16A 400V/6h m. 1 LZSS 3/16A -C
- 3 x SchuKo-Steckd. 2/16A 230V m. 1 LZSS 1/16A-C

liefern,
aufstellen, abbauen und abtransportieren, einschl.
erforderlicher
Anschluss- und Zuleitungsverlegungen, Sicherungen, erforderlich werdendem
NH-Verteiler und Anschlussarbeiten.
Kosten für Antragsstellungen
und Meldungen beim zuständigen EVU sind in diese Position miteinzukalkulieren.
Der Baustromanschluss
ist zur Nutzung aller am Projekt beteiligten Gewerke bestimmt.

Grundvorzuhaltezeit vier Wochen.
Menge: 1,000 St

**1.1.40 Gebrauchsüberlassung Baustromanschluss und -verteilerschrank**
Vorhalten des Baustromverteilerschranks über die vereinbarte Grundeinsatzzeit.
Menge: 8,000 StWo

**1.1.50 Bauwasseranschluss und Entnahmestelle**
Herstellung, Vorhaltung, Wartung und Demontage
eines für die einzusetzenden
Maschinen geeigneten
Bauwasseranschlusses mit
Wasserzähleinrichtung und Absperrvorrichtung im Keller.
Einschließlich
Betrieb und Bedienung. Auch für Fremdfirmen nutzbar.
Das zur fachgerechten Herrichtung
notwendige Beauftragen und Vergüten eines Sanitärfachbetriebs,
sind in diese Position einzukalkulieren.

Der Zählerstand ist jeweils bei Aufstellung und Abholung in
Schriftfform mitzuteilen.
Menge: 1,000 St

**1.1.60 Rollgerüst**
Lieferung, Aufbau und nach Fertigstellung der Arbeiten in der jeweiligen Einheit Wiederabbau
und Abtransport eines geeigneten Rollgerüsts zum Erreichen der oberen Wand- und Deckenbereiche.

Einschließlich mehrfachem  Auf- und Abbau sowie Transport im Gebäudeinneren.

Die Abrechnung erfolgt je Stück und Einheit, unabhängig der Standzeit und notwendig werdender Umbauten innerhalb der Einheit.
Menge: 14,000 St

#### Abschnitt 1.2 Schutzmaßnahmen und vorbereitende Arbeiten

**1.2.10 Abdeck- und Abklebearbeiten**
In der entsprechenden Einheit vorhandene Fenster, Türen und Rahmenflächen, Bodenbeläge oder sonstige
bauseits montierten Bauteile, die
nach Fertigstellung sichtbar bleiben, durch geeignete Maßnahmen wie
Abdecken mit geeigneter Folie,
Abkleben mit Klebeband oder andere
erforderliche Maßnahmen
gegen Beschädigungen, Feuchtigkeit und
Verunreinigungen schützen.
Final montierte Fensterbretter
und Verblechungen müssen
mit einer Filz- oder Gummiunterlage zusätzlich geschützt werden.

Die Fußböden sind mittels wasserfesten Hartfaserplatten einschließlich unterseitigem
Schutzvlies zur Vermeidung von
Verschmutzungen und/oder Beschädigungen auszulegen.

Schutzeinrichtungen abschnittsweise nach Fertigstellung der Arbeiten im jeweiligen Wohnungsinnenraum wieder aufnehmen, in Container oder Fahrzeug laden
und einschließlich
Transport- und Entsorgungskosten
fachgerecht entsorgen.

Alle auftretenden Beschädigungen und Verunreinigungen an nicht geschützten Teilen werden auf Kosten des Bieters beseitigt.

Das Merkblatt des Bundesverbands Ausbau und Fassade "Abklebe- und Abdeckarbeiten für Maler- und Stuckateurarbeiten" ist zu beachten.
Menge: 420,000 m²

**1.2.20 Staubschutzfolienwand**
Lieferung, Aufbau, Wiederabbau und Entsorgung raumhoher Staubschutzeinrichtungen im jeweiligen Wohnungsinneren, zwecks Abschottung
der Arbeits- von den Wohnbereichen.
Schutzwand als einfache
Ständerwandkonstruktion
aus ca. 40 x 60 mm Holzlatten, mit
Polyethylen-Folienbespannung und umseitiger,
staubsicherer Abklebung.
Menge: 400,000 m²

**1.2.30 Folientür**
Zulage zur Vorposition für die Lieferung, Herstellung und Wiederabbau und Entsorgung einer entsprechenden Öffnungstür für erforderlich
werdendes, mehrfaches Betreten
und Verlassen der Arbeitsbereiche
ohne Rückbau der gesamten
Schutzwandkonstruktion.
Die Herstellung der Folientür erfolgt
konstruktiv und nach Erfordernis.
Abgerechnet wird je Stück. Herstellung,
Abbau und Entsorgung
sind einzukalkulieren.
Menge: 14,000 St

**1.2.40 Absaugung der Oberflächen**
Mauerwerks-, Decken-, Wand-, Treppen- und Bodenflächen vor Beginn der Arbeiten,
zum Aufnehmen vermehrten
Sporenbelags, mit Industriestaubsauger mit HEPA-Filter, intensiv absaugen.
Menge: 500,000 m²

#### Abschnitt 1.3 Ausbau-, Rückbau-, Abbruch- und Demontagearbeiten

**1.3.10 Demontage und Entsorgung Decken- und Wandeinbauteile**
Vorhandene Lampen, Schalter, etc. im Wohnungsinnenwand-
und -deckenbereich demontieren, gedeckt nach unten transportieren, in
Container oder Fahrzeug laden
und einschließlich
Transport- und Entsorgungskosten
fachgerecht entsorgen.
Menge: 50,000 Stk

**1.3.20 Demontage und Sicherung Installationsleitungen**
Demontage und Sicherung aller im Sanierungsbereich verlaufenden Installationsleitungen wie
Elektro-, Wasser-, Abwasser-, Nachrichtentechnik, etc.,
einschließlich Entfernung sämtlicher Befestigungs- und Verbindungsmittel.
Menge: 50,000 m

**1.3.30 De- und Wiedermontage Wandheizkörper < 2m²**
Vorhandene Heizkörper bis 2,0 m² Fläche einschließlich Wandmontagekonsolen sowie Verbindungs- und Befestigungsmaterial
abstellen, leeren, abklemmen, demontieren und Anschlüsse mit entsprechenden Kappen sichern.
Heizkörper innerhalb der Einheit
lagern und nach Fertigstellung der Arbeiten im jeweiligen Wohnungsinnenraum
wieder montieren, installieren, anschließen,
befüllen und entlüften.
Menge: 8,000 Stk

**1.3.40 De- und Wiedermontage Wandheizkörper < 3m²**
Heizkörperdemontage und Wiedereinbau wie vor beschrieben, jedoch Heizkörper mit Fläche ≥ 2 m² ≤ 3 m²
Menge: 6,000 Stk

**1.3.50 De- und Wiedermontage Aufputzheizungsleitungen**
Vor- und Rücklaufrohrleitungen vorbeschriebener Wandheizkörper trennen, demontieren und fachgerecht entsorgen. Nach
Fertigstellung der Arbeiten im jeweiligen
Wandbereich und Wohnungsinnenraum,
wieder fachgerecht,  art-, typ- und
materialgleich ergänzen.
Verbindungs-, Anschluss- und Befestigungsmittel sind mit einzukalkulieren.

Die Abrechnung erfolgt über die Länge fix und fertig montiert, installiert, befüllt und entlüftet.
Menge: 40,000 m

**1.3.60 Rückbau und Entsorgung Balkenunterseitenschalung**
*** Bedarfsposition ohne GB
Vorhandene unterseitige Deckenschalung bestehend aus Brettern, Dicke ca. 20-25 mm, einschließlich sämtlicher Verbindungs- und Befestigungsmaterialien
rückbauen, gedeckt
nach unten transportieren, in
Container oder Fahrzeug AN
laden und inkl. Transport- und Entsorgungskosten
fachgerecht entsorgen.

Die Abrechnung erfolgt über die
tatsächlich rückgebaute Fläche.
Menge: 200,000 m²

**1.3.70 Rückbau und Entsorgung Brettschalung und Auflagerlattung Einschubboden**
Vorhandenen Einschubboden bestehend aus Holzdielung, Brettstärke ca. 20-25 mm, inklusive seitlich an den Balken angeschlagener Auflagerleisten, ca. 30 x 50 oder 40 x 60 mm und einschließlich sämtlicher Verbindungs- und Befestigungsmaterialien rückbauen,
nach unten transportieren, in
Container oder Fahrzeug
AN laden und inkl. Transport- und Entsorgungskosten fachgerecht entsorgen.

Die Abrechnung erfolgt über die
tatsächlich rückgebaute Fläche.
Menge: 200,000 m²

**1.3.80 Abbruch und Entsorgung Wandputz und Tapete**
Bestandsputz auf der Außenwandinnenseite sauber einschneiden und bis zum
Mauerwerk abbrechen, anfallenden Schutt aufnehmen, unter Beachtung der Infektionsgefahr (Transport innerhalb des Gebäudes nur in gedeckten
Behältnissen) zu Boden transportieren, in Container oder Fahrzeug laden und
inkl. Transport- und Entsorgungskosten
fachgerecht entsorgen.

Gesamtstärke Altputz ca. 25-30 mm.
Menge: 200,000 m²

**1.3.90 Abbruch und Entsorgung Deckenputz und Putzträger**
Vorhandenen Innenputz im Bereich der Deckenunterseite, einschließlich Putzträger aus Rohrgeflecht,
Gipskartonplatten oder sonstigem Putzträgerplattenwerkstoff  abbrechen, aufnehmen, gedeckt
nach unten transportieren,
in Container oder Fahrzeug AN laden
und inkl. Transport- und
Entsorgungskosten fachgerecht
entsorgen.
Menge: 200,000 m²

**1.3.100 Abbruch und Entsorgung Dachschrägen- und Drempelbekleidung**
Vorhandene Bekleidung im Bereich der Dachschräge und Drempel bestehend aus Gipskartonplatten 12,5 mm mit Spachtelung, Tapete und Anstrich, einschließlich Unterkonstruktion aus Holzlattung und
sämtlicher Verbindungs- und Befestigungsmaterialien rückbauen,
gedeckt nach unten transportieren, in
Container oder Fahrzeug
AN laden und inkl. Transport- und Entsorgungskosten fachgerecht entsorgen.
Menge: 170,000 m²

**1.3.110 Abbruch und Entsorgung leichte Trennwände**
Vorhandene und in die Außenwandbereiche einbindenden, leichten Trennwänden bestehend
aus Metallprofil- oder Holzständerkonstruktion
mit beidseitiger, ein- oder zweilagiger
Beplankung aus Gipskartonplatten 12,5 mm mit Spachtelung, Tapezierung und Anstrich.

Dicke der rückzubauenden Trennwände bis ca. 20 cm.

Trennwandkonstruktion inklusive
sämtlicher Verbindungs- und
Befestigungsmaterialien abbrechen,
gedeckt nach unten transportieren, in
Container oder Fahrzeug AN laden und inkl. Transport- und
Entsorgungskosten
fachgerecht entsorgen.
Menge: 75,000 m²

**1.3.120 Ausbau und Entsorgung Schlackenschüttung Balkenzwischenräume**
Vorhandene Schüttung im Zwischenraum der Holzbalkendecke bestehend aus Hochofenschlacke und Bauschutt,
Schichtdicke ca. 12 cm, einschließlich Rieselschutzpapier
unter Beachtung der
Infektionsgefahr (Transport innerhalb des Gebäudes nur in gedeckten Behältnissen) zu Boden transportieren,
in Container oder Fahrzeug laden und
inkl. Transport- und Entsorgungskosten
fachgerecht entsorgen.
Menge: 200,000 m²

**1.3.130 Ausbau und Entsorgung schadhafte und befallene Hölzer**
Nach erfolgter Untersuchung der Balkendeckenkonstruktion auf Befall durch holzzerstörende Pilze und Abstimmung mit dem zuständigen Statiker sowie entsprechender
Kennzeichnung der Bereiche unter Beachtung des Sicherheitsabstandes von mind. 1,0 m in
Faserrichtung des Holzes
über den letzten sichtbaren Befall hinaus, die vorhandenen schadhaften,
befallenen und auszutauschenden
Deckenbalken trennen und inkl. Verbindungs- und Befestigungsmaterial vorsichtig ausbauen,
aufnehmen, unter
Beachtung der Infektionsgefahr
(Transport innerhalb des Gebäudes
nur in gedeckten
Behältnissen) zu Boden
transportieren, in Container oder Fahrzeug laden und
inkl. Transport- und Entsorgungskosten
fachgerecht entsorgen.

Rückbau schadhafter Hölzer im Bereich
der bestehenden
Dachbalkenlage in den
Querschnitten bis ca. 30/30 cm.
Die Abrechnung dieser Position erfolgt auf Raummaß nach tatsächlichem
Aufwand. Der Bieter hat hierzu bei der Abrechnung ein
entsprechend aussagekräftiges
und prüfbares Aufmaß
beizufügen.
Menge: 10,000 m³

**1.3.140 Rückbau und Entsorgung Fußleisten**
Vorhandene Fußleisten bestehend aus Holzwerkstoff, Holz oder Kunststoff, mechanisch mit Nägeln oder Schrauben befestigt oder geklebt,
demontieren, gedeckt nach unten
transportieren, in Container oder Fahrzeug laden
und einschließlich
Transport- und Entsorgungskosten
fachgerecht entsorgen.
Menge: 120,000 m

**1.3.150 Rückbau und Entsorgung Sockelfliesen**
*** Bedarfsposition mit GB
Position wie vor beschrieben, jedoch Rückbau Sockelleisten im Bereich der Bäder bestehend
aus Fliesen.
Menge: 16,000 m

**1.3.160 Rückbau und Entsorgung Bodenbelag PVC-Planken**
Vorhandenen, schwimmend verlegten Bodenbelag, einschließlich Trittschallunterlage, im
Bereich der betroffenen Flächen, soweit erforderlich aufnahmen, gedeckt nach unten transportieren,
in Container oder Fahrzeug
laden, transportieren
und einschließlich
Transport- und Entsorgungskosten
fachgerecht entsorgen.
Menge: 200,000 m²

**1.3.170 Zulage Rückbau bei verklebtem Altbelag**
*** Bedarfsposition mit GB
Zulage zu vorbeschriebenem Altbelagrückbau für den Mehraufwand bei verklebtem Bestandsbelag.
Menge: 200,000 m²

**1.3.180 Rückbau und Entsorgung Boden- und Wandfliesen**
*** Bedarfsposition mit GB
Vorhandenen Fliesenbelag im Bereich der Boden- und Wandflächen der Nassräume,
einschließlich vorhandener Entkopplungsmatte, aufnehmen, gedeckt nach unten transportieren,
in Container oder Fahrzeug
laden, transportieren
und einschließlich Transport- und
Entsorgungskosten
fachgerecht entsorgen.
Menge: 40,000 m²

#### Abschnitt 1.4 Schwammbekämpfung und Sanierung Holzbalkendecke

**1.4.10 Sicherung und Abfangung Bestandsbalken**
Notwendige Maßnahmen zur Abstützung, Sicherung, Abfangung, etc. der vorhandenen Deckenbalken, im Rahmen der Holzaustausch-, -ergänzungs- und -verstärkungsmaßnahmen, einschließlich
Lieferung, Vorhaltung und
Wiederabbau sämtlicher zur ordnungsgemäßen Deckenabstützung und
Balkensicherung erforderlicher
Materialien und Bauteile.

Balkenquerschnitt 22/26 cm.
Menge: 60,000 Stk

**1.4.20 Chemische Gefahrstellenbehandlung der Altbalken mit Bohrlochtränkung**
Injektionsbohrungen herstellen im Bereich der Gefahrstellen Bestandsbalken wie Balkenköpfe, Fußpfetten, Streichbalken, usw. durch Bohrlochtränkung oder
Bohrlochdrucktränkung mit
einem vorbeugend wirksamen,
amtlich zugelassenen Holzschutzmittel
auf Borsalzbasis, für GK 2, zugelassen
nach Biozidgesetz, Imprägnierklasse NP 1, behandeln.

Beispielprodukt:
Adolit Holzbau B <2111>

Angeb. Fabr.: '..........................................................'

Einschließlich dem Schließen der Bohrlöcher nach erfolgter Behandlung mit Holzdübeln in entsprechender Dimensionierung.
Menge: 60,000 Stk

**1.4.30 Chemische Behandlung der Altbalken im Streichverfahren**
Behandlung von Schnittstellen der Hölzer vorzugsweise auf Borbasis im Streichverfahren
zum vorbeugenden chemischen
Holzschutz gemäß DIN 68800-3 vor
holzzerstörenden Insekten und Pilzen (Fäulnis).
Balkenquerschnitt 22/26 cm.

Beispielprodukt:
Adolit Holzbau B <2111>

Verbrauch:
0,132 kg/m² Adolit Holzbau B

Angeb. Fabr.: '..........................................................'
Menge: 80,000 m

**1.4.40 Lieferung KVH-NSi**
Konstruktionsvollholz frei Baustelle nach DIN 4074 Teil 1 liefern, abladen und zur Verwendungsstelle transportieren.

- Holzart: Fichtei/Tanne/Kiefer nach DIN 1052
- Bezeichnung: KVH® NSi - nicht sichtbarer Bereich
- Konstruktionsteile: Ergänzungen, Austausch, Verstärkungen der bestehenden Balkendecke
- Festigkeitsklasse: C24 nach DIN 1052
- Holzfeuchte: 15 ± 3 %
- Einschnittart: herzgetrennt
- Oberflächen: egalisiert und gefast
- Maßhaltigkeit: 2 nach DIN EN 336
- Querschnitte: Balken ca. 22/26 cm bzw. gem. Feststellung nach Deckenöffnung

Für Überlängen, -breiten, -höhen werden keine Zulagen
gewährt.
Menge: 10,000 m³

**1.4.50 Abbund und Einbau KVH**
Vorbeschriebene Konstruktionsvollhölzer für
Holzaustausch, -ergänzung und Verstärkung der
Balkendecke
über 4. OG, gemäß beiliegender
statischer Vorbemessung und örtlicher Feststellung, fachgerecht als
Balken, Pfetten, Sparren, Verstärkungen,
Wandpfetten, Pfosten, Ständer, Streben, Zangen, Stiele, Schwellen, Wechselbalken, Füllhölzer,
Abfangungen, Riegel, etc.

abbinden, aufstellen,
einbauen, verlegen, montieren und richten.

Systemskizze Balkenanlaschung:
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
Zulagen werden ausschließlich nur im
Umfang gesondert
beschriebener Leistungen gewährt.

Die Kleineisenteile und Befestigungsmittel werden
gesondert vergütet.
Menge: 300,000 m

**1.4.60 Verbindungs- und Befestigungsteile VSt**
Kleineisenteile liefern und nach statischer Vorgabe bzw. bei nicht dargestellten oder nicht nachgewiesenen Konstruktionsverbindungen und -anschlüssen in zimmermannsmäßiger Arbeit einbauen und montieren.

Kleineisenteile für die Verbindung und Befestigung der vorbezeichneten Bauhölzer.

Zu den Kleineisenteilen zählen unter anderem:
- Bauschrauben, Schlüsselschrauben, Passbolzen, Nägel, Dübel, Anker, Balkenschuhe, Nagelplatten, Gewindestangen, Lochblechwinkel, Lochbleche, etc.

Die Lieferung hat in nichtrostender Ausführung, z.B. verzinkt, sendzimirverzinkt oder galvanisiert zu erfolgen.

Die Abrechnung erfolgt auf Nachweis.
Menge: 120,000 kg

**1.4.70 Profilstahllieferung und -einbau**
*** Bedarfsposition ohne GB
Profilstahl, Oberfläche verzinkt liefern und nach statischer Vorgabe in zimmermannsmäßiger Arbeit einbauen und montieren.
Lieferung von Profilstahl für Ergänzungs-,
Ertüchtigungs- und
Verstärkungsmaßnahmen
an der bestehenden
Holzbalkendeckenkonstruktion gemäß
statischer Vorgabe.

Zu den Profilstählen zählen unter anderem:
- L-Stahl, T-Stahl, U-Stahl, IPB-Träger, etc.
Menge: 100,000 kg

**1.4.80 Einschubboden und Lattenauflagerkonstruktion OSB/3 22mm**
Liefern und Herstellen des Einschubbodens für die neuen Holzbalkendeckenteile, einschließlich Auflagerkonstruktion aus seitlich an den Balken angeschlagenen Holzlatten.

Einschubboden
- aus OSB/3-Grobspanplatten
- Plattendicke 22 mm
- Kantenprofilierung: Nut und Feder
- Plattentyp: OSB/3

Auflagerlattung
- Festigkeitsklasse C24 gemäß DIN 1052
- Sortierklasse S10
- Güteklasse I
- Holzschutz nach DIN 68800
- Lattenquerschnitt 40 x 60 mm

Zuschnitt- und Anpassarbeiten sowie Verbindungs- und Befestigungsmaterialien sind mit in diese Position einzukalkulieren.
Menge: 200,000 m²

**1.4.90 Rieselschutzbahn**
*** Bedarfsposition mit GB
Rieselschutzbahn, staubdicht, diffusionsoffen (sd-Wert 0,03 m) liefern und nach
Herstellerangaben über Zwischenböden und Balken fachgerecht verlegen, inklusive
Befestigungsmaterial und Nebenarbeiten.

Rieselschutzbahn zwischen den
Deckenbalken parallel zur Balkenlage verlegen und auf
vorhandenem Einschubboden
auflegen, an den Balken
mit Tackerklammern befestigen
oder mit systemeigenem Klebstoff ankleben. Überlappungsstöße mit
systemeigenem Klebeband verkleben.
Menge: 100,000 m²

**1.4.100 Feuchtevariable Klimamembran Bereich Dachloggien**
Feuchtevariable Klimamembran liefern und fachgerecht nach Herstellerangaben verlegen.

Bahn in Abständen von ca. 20 cm durch Antackern an die Holzbalken befestigen, wobei die vlieskaschierte Folienseite zum Balken zeigt.
- Material: modifiziertes Polyamid mit Spezialvlies verstärkt
- Brandverhalten: Brandklasse E; EN 13 501 (ohne Abstand zum Dämmstoff)
- Variabler Diffusionswiderstand: sd = 0,3 - 5,0 m
- Flächengewicht: ca. 80 g/m²

Beispielfabrikat:
ISOVER Vario KM Duplex UV Klimamembran

Angeb. Fabr.: '..........................................................'
Menge: 100,000 m²

**1.4.110 Luftdichter Anschluss an angrenzende Bauteile**
Herstellen luftundurchlässiger Anschlüsse vorbeschriebener Klimamembran an Bauteile
wie Mauerwerk, Pfetten, Abseitenwände,
Traufbereich, etc. mit
systemeigenen Dicht- und
Zubehörprodukten, gemäß
Verarbeitungsvorschrift des Herstellers.

Die Anschlüsse sind zur Aufnahme von
Bauteilbewegungen mit
Folienschlaufe auszuführen.
Menge: 80,000 m

**1.4.120 Quarzsandschüttung Balkenzwischenräume**
Füllung der Balkenzwischenräume mit Schüttung aus Quarzsand

- Schichtdicke ca. 15 cm
- Rohdichte ca. 1600 kg/m³

liefern und fachgerecht zwischen den Deckenbalken, auf vorbeschriebenem Rieselschutz bzw. Klimamembran fachgerecht einbauen.
Menge: 25,000 t

**1.4.130 Wärmedämmung Balkenzwischenräume MW 035 DZ 180mm**
Füllung der Zwischenräume der Holzbalkendecke mit Wärmedämmung aus Steinwolleklemmfilz

- Dämmstoffstärke: 180 mm
- Dämmdicke = max. Balkenhöhe
- Wärmeleitfähigkeit : 0,035 W/(mK) bzw. 0,040 W/(mK)
  nach Zulassung Z-23.15-1468
- Euroklasse: nichtbrennbar A1 nach DIN EN 13 501-1
- Anwendung: DZ, WH nach DIN V 4108-10
- Feuerwiderstandsklasse: F30-B mit Gipskartonbauplatten gem. Prüfzeugnis

Dämmplatten liefern, gegenüber dem lichten
Balkenabstand mit ca. 1-2 cm Übermaß von der Rolle abschneiden und dicht gestoßen fachgerecht einbauen.

Beispielfabrikat:
ROCKWOOL Klemmrock 035/040

Angeb. Fabr.: '..........................................................'
Menge: 100,000 m²

**1.4.140 10mm Mehr- oder Minderstärke Wärmedämmung Balkenzwischenräume**
*** Bedarfsposition ohne GB
Mehr- oder Minderkosten pro 10 mm Dickenänderung der vorbeschriebenen Wärmedämmung WLS 035.
Menge: 200,000 m²

#### Abschnitt 1.5 Schwammbekämpfung und Sanierung Vollziegelmauerwerk

*Hinweis*
Die Untersuchung des Befalls im Traufbereich des Außenwandmauerwerks und die genaue Abgrenzung der zu sanierenden Bereiche, erfolgt von Seiten des Holzschutzsachverständigen, im Rahmen der Dachdeckerarbeiten und im Zuge des Rückbaus des vorhandenen Abdichtungsaufbaus der Dachloggien.

**1.5.10 Freilegung Balkenauflager**
Vorhandene Auflager der Balken im Vollziegelmauerwerk
prüfen und soweit vergrößern/freistemmen,
dass die Balken inklusive Verstärkung mit einer Länge von mindestens ca. 20 cm voll
aufliegen (Vergrößerung unter Berücksichtigung des Auflagerpolsters).

Abgetragene Mauerziegel und Schutt gedeckt zu Boden transportieren, in Container oder Fahrzeug laden und
inkl. Transport- und Entsorgungskosten
fachgerecht entsorgen.
Menge: 60,000 Stk

**1.5.20 Ertüchtigung Auflagertaschen Betonpolster C20/25**
Zur Lastverteilung sind Auflagerpolster aus Beton C20/25, mit einer Stärke von mindestens
ca. 10-15 cm im Bereich der Balkenauflager
herzustellen.

Die Balkenkopfauflagerfläche auf dem Mauerwerk und das Hirnholz ist durch
eine entsprechend geeignete Sperrpappe zu schützen. Zusätzlich ist vor das
Hirnholz ist ein ca. 20 mm dicker Streifen aus PUR-Wärmedämmung einzubauen
und mit in diese Position
einzukalkulieren.
Menge: 60,000 Stk

**1.5.30 Ausmauerung Balkenauflager**
Auflagertaschen nach erfolgtem Balkenaustausch bzw.-verstärkung, wieder sauber und mit
artgleichem Mauerziegelmaterial fachgerecht,
kraftschlüssig
und luftumspült ausmauern.
Menge: 60,000 Stk

**1.5.40 Ausbesserung Mauerwerksfehlstellen**
Vollziegelmauerwerk nach erfolgtem Altputzabtrag vorbereiten für in Folgepositionen beschriebene Schwammbekämpfung und anschließendem Ausgleichsunterputzauftrag.
Ziegelmauerwerk auf
lose oder fehlende Mauersteine prüfen.
Fehlstellen
entsprechend markieren und
nach Erfordernis artgleich
mit Vollmauerziegeln ergänzen.
Menge: 20,000 m²

**1.5.50 Ausräumung Mauerwerksfugen**
Mauerwerksfugen bis in eine Tiefe von mindestens 2 cm ausräumen, anfallenden Schutt
aufnehmen, gedeckt nach unten transportieren, laden und inklusive Transport- und
Entsorgungskosten fachgerecht
entsorgen.
Menge: 100,000 m²

**1.5.60 Abflammung Mauerwerksoberfläche inklusive Brandwache**
Entfernung von vorhandenen Myzelresten durch kontrolliertes abflammen der
Mauerwerksoberfläche
nach Auskratzen der Fugen im betroffenen Bereich.

Mit in diese Position einzukalkulieren ist die Bereitstellung einer Brandwache zur Kontrolle der
abgeflammten Mauerwerksoberflächen zur
Verhinderung der Entstehung
eines Brandes.
Menge: 100,000 m²

**1.5.70 Mauerwerksoberfläche mechanisch reinigen und absaugen**
Die Wandfläche mit geeignetem Gerät mechanisch, z.B. durch Abkehren mit
Stahlbesen und absaugen fachgerecht reinigen
und vorhandene Oberflächenmyzelien, Stränge und
Fruchtkörper entfernen.
Anfallenden Schutt aufnehmen, gedeckt nach unten transportieren,
laden und inklusive Transport- und
Entsorgungskosten
fachgerecht entsorgen.
Menge: 100,000 m²

**1.5.80 Chemische Oberflächenbehandlung**
Oberflächenbehandlung der freigelegten Wandbereiche im Flutverfahren in zwei
Arbeitsgängen nach Herstellervorschrift
mit Schwammsperrmittel in 10%iger wässriger Lösung.

Verfahren:
Nass in feucht im Streichverfahren.

Beispielprodukt:
Adolit M flüssig <2100>
Zulassungsnummer: DE-0012660-03-0009-08

Verbrauch:
0,05 kg/m² Adolit M flüssig

Angeb. Fabr.: '..........................................................'
Menge: 100,000 m²

**1.5.90 Chemische Tiefenbehandlung Druckinjektage**
Betroffene Außenwandbereiche aus Ziegelmauerwerk, Stärke
bis ca. 50 cm mit Myzeldurchwachsungen inkl. der geforderten Sicherheitszone von 1,50 m,
im Druckinjektionsverfahren durch Einpressung
durchtränken.
Chemische Behandlung gegen Hausschwamm im Bohrlochdruckverfahren wie folgt:
Setzen von Bohrlöchern waagerecht oder im leichten Neigungswinkel im Mauerwerk,
Abstand ca. 25 cm waagerecht und 20-30 cm senkrecht zueinander versetzt, Verringerung
des senkrechten Abstandes auf 8-16 cm im Bereich der Balkenköpfe.
Bohrlochdurchmesser entsprechend Injektoren oder Packern 10-12 mm,
Bohrlochtiefe: Wanddicke minus 15 cm.
Abstimmen der Konzentration des Schwammbekämpfungsmittels auf die vorhandene Mauerwerksfeuchte (in der Regel 10-40%).
Imprägnieren der Wandflächen der Hohlräume bei zwei- und mehrschaligem Mauerwerk
mit einer mind. 10%igen Adolit M

Wanddicke ca. 50 cm

Beispielprodukt:
Adolit M flüssig <2100>
Zulassungsnummer: DE-0012660-03-0009-08

Verbrauch Bohrlochdrucktränkung:
ca. 3,00 kg/m¦ Adolit M flüssig

Es ist ein amtlich geprüftes und zugelassenes
Schwammsperr-/Schwammbekämpfungsmittel, nachweislich für Mauerwerk geeignet (Wirkstoffe: Alkaliborat, Benzalkoniumchlorid) mit Prüfzeugniss einzusetzen.

Angeb. Fabr.: '..........................................................'
Menge: 100,000 m²

**1.5.100 Chemische Behandlung drucklose Injektage**
*** Bedarfsposition ohne GB
Chemische Behandlung des Mauerwerkes durch drucklose Injektagen:
Setzen von Bohrlöchern im Mauerwerk im
Winkel von 30-45°, Abstand ca. 25 cm waagerecht und
15-20 cm senkrecht zueinander versetzt,
Bohrlochdurchmesser 20-30 mm entsprechend Trichterdurchmesser.
Tiefe: Wanddicke minus 15 cm.
Verringerung des Abstandes auf 10 cm waagerecht und senkrecht im Bereich der Balkenköpfe.
Abstimmen der Konzentration des Schwammbekämpfungsmittels auf die vorhandene Mauerwerksfeuchte (in der Regel 10-40%). Bekämpfungspräparat drucklos mit Hilfe von abgewinkelten Trichtern injizieren.
Imprägnieren der Wandflächen
der Hohlräume bei zwei- und mehrschaligem Mauerwerk mit einer mind. 10%igen Adolit M
flüssig Lösung mittels einer Kugelstrahldüse auf Stahlrohr, im
Flutverfahren.

Wanddicke bis ca. 50 cm

Produkt:
Adolit M flüssig <2100>
Zulassungsnummer: DE-0012660-03-0009-08

Bohrlochtränkung
ca. 3,00 kg/m¦ Adolit M flüssig
Menge: 100,000 m²

**1.5.110 Verschließen der Bohrlöcher**
Verschließen der Bohrlöcher nach der chemischen Sanierung bis zur Bohrlochbasis mit
systemeigener Bohrlochsuspension.

Beispielprodukt:
BSP 3 <0312>

Verbrauch:
ca. 1,10 kg/l BSP 3

Angeb. Fabr.: '..........................................................'
Menge: 100,000 m²

#### Abschnitt 1.6 Trockenbauarbeiten

**1.6.10 Bekleidung und Unterkonstruktion Holzbalkendecke GKF 20mm**
Bekleidung der Deckenunterseite mit Gipskartonbauplatten nach DIN 18168-1, direkt
befestigt auf Holz-Unterkonstruktion bestehend aus einer Traglattung, wie folgt beschrieben liefern und fachgerecht einbauen.
Eigenschaften:
- Unterkonstruktion mit Holz der Sortierklasse S10 (MS 10) laut DIN 4074-1 bzw. DIN EN 1912.
- Querschnitt der Traglattung: b x h =  50 x  30 mm
- Anschlüsse an umliegende Bauteile starr
- Die Verankerung erfolgt mit für den jeweiligen Untergrund geeigneten Verankerungsmitteln.
- Abstand der Verankerungsmittel an vorhandener Bestandsdecke laut DIN 18168: 750 mm
- Beplankung: Einseitig 1 x 20 mm Gipsplatte Typ DFR laut DIN EN 520 bzw. Typ GKF laut DIN 18180
- Oberflächengüte: Standardverspachtelung Q2 gemäß IGG, Merkblatt 2, mit systemeigener Spachtelmasse.

Ausführung nach Herstellervorschrift und Verwendbarkeitsnachweis.

Der Anstrich wird gesondert vergütet.
Menge: 200,000 m²

**1.6.20 Bekleidung und Unterkonstruktion Dachschräge und Drempel GKF 12,5mm**
Bekleidung der Dachschräge und Drempel mit Gipsplatten nach DIN 18168-1, direkt
befestigt auf Holz-Unterkonstruktion bestehend
aus einer Traglattung,
wie folgt beschrieben
liefern und fachgerecht einbauen.
Eigenschaften:
- Befestigungsuntergrund Sparren, Achsmaß: ca. 80cm.
- Unterkonstruktion aus Holzlatten ≥ 50 x 30 mm, als Traglattung, direkt befestigt mit bauaufsichtlich zugelassenen Befestigungsmitteln.
- Decklage und Bekleidung aus Gipsplatten GKF DIN 18180, einlagig, Plattendicke 12,5 mm, befestigt mit Schnellbauschrauben TN DIN 18182-2
- Standardverspachtelung in Qualitätsstufe Q2, gemäß DIN 18181 und DIN EN 13963, unter Verwendung systemeigenem Spachtelmaterials.

Ausführung nach Herstellervorschrift und Verwendbarkeitsnachweis.

Der Anstrich wird gesondert vergütet.
Menge: 140,000 m²

**1.6.30 Metallständerraumtrennwand 100mm zweiseitig doppelt beplankt mit GKFI 12,5mm**
Nichttragende innere Trennwand als Raumtrennwand, wie folgt beschrieben liefern und fachgerecht einbauen.

Eigenschaften:
- Trennwandkonstruktion gemäß DIN 4103-1 als Montagewand
- Bewertetes Schalldämm-Maß Rw = 59,4 dB
- Wandhöhe: ca. 3,20 m
- Wanddicke: 100 mm
- Umlaufende Anschlüsse starr
- Befestigungsuntergrund Mauerwerk und Holzbalken
- Ausführung mit Unterkonstruktion aus verzinkten Stahlblechprofilen nach DIN 18182-1, Metallständer 50 mm, Achsabstand 417 mm,
- Boden und Deckenanschlüsse mit Randprofilen 50/40
- Befestigung mit bauaufsichtlich zugelassenen Befestigungsmitteln.
- Füllung aus Mineralwolle nach DIN EN 13162, Dicke 40 mm, Baustoffklasse A1, nichtbrennbar nach DIN 4102 und EN 13501-1, Wärmeleitfähigkeit 0,040 W/(m*K), einlagig, dicht dicht gestoßen und abrutschsicher eingebaut.
- Beplankung beidseitig aus Gipsplatten GKFI DIN 18180,
  zweilagig, Plattendicke 2 x 12,5 mm,
  Verschraubung mit Systembauschrauben
- Verspachtelung in Qualitätsstufe Q2 Standardverspachtelung mit systemeigenem Spachtelmaterial.
Beispielfabrikat:
Knauf W112.de

Angeb. Fabr.: '..........................................................'
Menge: 75,000 m²

**1.6.40 Metallständerwohnungstrennwand 155mm zweiseitig doppelt beplankt mit GKF 12,5mm**
Nichttragende innere Trennwand nach DIN 4103-1 als Wohnungstrennwand wie folgt beschrieben liefern und fachgerecht einbauen.

Eigenschaften:
- Brandschutzanforderung F90 nach DIN 4102-2.
- Bewertetes Schalldämm-Maß Rw = ca. 67 dB
- Wandhöhe: ca. 3,20 m
- Wandstärke: 155 mm
- Umlaufende Anschlüsse starr
- Unterkonstruktion aus verzinkten Stahlblechprofilen nach DIN 18182-1, Metallständer aus C-Profilen 50 mm, Achsabstand 417 mm, als Doppelständerwerk, Metallständer durch Distanzstreifen gegeneinander abgestützt.
- Boden und Deckenanschlüsse mit Randprofilen 50/40
- Befestigung mit bauaufsichtlich zugelassenen Befestigungsmitteln.
- Füllung aus Mineralwolle nach DIN EN 13162, 2 x 40 mm, Brandverhalten nach DIN EN 13501-1: A1 Wärmeleitfähigkeit  λ ≤ 0,040 W/(mK), einlagig, dicht gestoßen und abrutschsicher eingebaut
- Beplankung beidseitig aus Gipsplatten GKF DIN 18180 bzw. Typ DF EN 520, zweilagig, Plattendicke 2 x 12,5 mm,
- Verspachtelung in Qualitätsstufe Q2 Standardverspachtelung mit systemeigenem Spachtelmaterial.

Beispielfabrikat:
Knauf W115.de

Angeb. Fabr.: '..........................................................'
Menge: 35,000 m²

**1.6.50 Zulage Spachtelung Qualitätsstufe Q3**
*** Bedarfsposition mit GB
Zulage zu vorbeschriebenen Metallständerwänden, Dachschrägen- und
Holzbalkendeckenbekleidung, für die
Verspachtelung in Oberflächenqualität Q3.
Menge: 50,000 m²

**1.6.60 Gipsfaser-Trockenestrichplatten 25mm**
Gipsfaser-Trockenestrichplatten liefern und inklusive Verbindungs- und Befestigungsmaterialien sowie Zuschnitt- und Anpassarbeiten fachgerecht auf der neuen Holzbalkendecke verlegen.

Eigenschaften:
- Gipsfaserelement mit Nut-Feder-Verbindung
- gemäß DIN EN 13213
- Dicke 25 mm,
- Rohdichte ≥ 1600 kg/m³,
- Gewicht ca. 41,5 kg/m².
- Baustoffklasse A1 gem. EN 13501-1,

einschließlich dem liefern und einbauen systemeigener Randdämmstreifen aus
Mineralwolle, Dicke 12 mm und selbstklebenden Dämmstreifen, Maße 60 x 3 mm auf den
Balkenoberseiten zum Entkoppeln des Bodens von der Balkenlage.
Verklebung der Platten untereinander mit Systemklebstoff gemäß Herstellerverarbeitungsvorschrift.
Beispielfabrikat:
Knauf GIFAfloor Presto 25

Angeb. Fabr.: '..........................................................'
Menge: 200,000 m²

**1.6.70 Ausgleichsschüttung**
*** Bedarfsposition mit GB
Untergrundausgleich mit schwerer Schüttung zur Verbesserung des Schallschutzes der
Holzbalkendecke, Kabel- oder Rohrverlegungen
sowie Aufnahme eines
schwimmenden Estrichs aus
Gipsfaser-Trockenestrichplatten.

Mineralische Schüttung aus Naturanhydrit,
Körnung 0,5 bis 4 mm; Baustoffklasse A1 (DIN 4102),
liefern und inklusive
Zuschnitt- und Anpassarbeiten fachgerecht nach Herstellervorschrift einbauen.
Verbrauch: ca. 16,5 kg/m² je 1 cm Schüttdicke
Minimale Dicke: ca. 15 mm
Maximale Dicke: ca. 35 mm
Mittlere Dicke: ca. 25 mm
Menge: 1500,000 kg

**1.6.80 Wärmedämmung EPS 035 DEO 30mm**
Wärmedämmschicht als Unterlage für schwimmenden Trockenestrich

- aus Polystyrol-Hartschaum EPS nach DIN EN 13163
- Anwendungstyp nach DIN 4108-10: DEO,
- Wärmeleitfähigkeitsgruppe 035/ 040
- Dämmschichtdicke 30 mm

liefern und gemäß Herstellerverarbeitungsvorschrift
fachgerecht einbauen.
Menge: 200,000 m²

**1.6.90 10mm Mehr- oder Minderstärke Wärmedämmung EPS 035 DEO**
*** Bedarfsposition ohne GB
Mehr- oder Minderkosten pro 10 mm Dickenänderung der vorbeschriebenen Wärmedämmung  EPS 035 DEO.
Menge: 200,000 m²

**1.6.100 Trittschalldämmung EPS 045 DES-sm 15mm**
Trittschalldämmschicht zum Höhenangleich und Verbesserung des Trittschallschutzes

- aus Polystyrol-Hartschaum EPS nach DIN EN 13163
- Anwendungstyp nach DIN 4108-10: DES sm
- Steifigkeitsgruppe SD 15
- Wärmeleitfähigkeitsgruppe 045
- Dämmschichtdicke 15 mm

liefern und fachgerecht nach Herstellervorschrift
einbauen.
Menge: 200,000 m²

**1.6.110 10mm Mehr- oder Minderstärke Wärmedämmung EPS 045 DES**
*** Bedarfsposition ohne GB
Mehr- oder Minderkosten pro 10 mm Dickenänderung der vorbeschriebenen Wärmedämmung  EPS 045 DES-sm.
Menge: 200,000 m²

#### Abschnitt 1.7 Innenputzarbeiten

**1.7.10 Putzfehlstellenausbesserung**
Fugen, Lunker und Fehlstellen durch Aufbringen eines
für den Einbaubereich geeigneten
Kalkzement-Innenputzes,
fachgerecht schließen.

Ausgebesserte Bereiche entsprechend systemgemäß grundieren.
Innenputzstärke ca. 10-30 mm.

Angeb. Fabr.: '...........................................................'
Menge: 30,000 m²

**1.7.20 Ausgleichsunterputz 10-30mm**
Nach erfolgten Schwammbekämpfungsmaßnahmen, auf die vorbereitete Vollziegelmauerwerksoberfläche
gemäß DIN 18202 einen
mineralischen Kalkzementporengrundputz, Druckfestigkeitskategorie CS II nach EN 998-1,
als
Ausgleichsunterputz einschließlich systemeigenem
Haftvorspritz, liefern,
fachgerecht aufbringen, Unebenheiten
ausgleichen und an die Flächen angleichen.
Oberfläche mit einem Besen aufrauen.
Putzdicke ca. 10-30 mm

Angeb. Fabr.: '...........................................................'
Menge: 100,000 m²

**1.7.30 Ausgleichsunterputz Laibungs- und Sturzflächen**
Ausgleichsunterputz wie vor beschrieben, jedoch im Bereich der Stürze, und Laibungen.

Laibungstiefe ca. 300 mm
Menge: 170,000 m

**1.7.40 Wandoberputz**
Liefern und Aufbringen der Schlussbeschichtung, bestehend aus Kalkzementputz MG II fachgerecht
aufbringen
und zeitrecht abfilzen.

Verbrauch ca. 1,5 - 3,0 kg/m²

Angeb. Fabr.: '..........................................................'
Menge: 100,000 m²

**1.7.50 Oberputz Laibungs- und Sturzflächen**
Oberputz wie vor beschrieben, jedoch im Bereich der Stürze, und Laibungen.

Laibungstiefe ca. 300 mm
Menge: 170,000 m

**1.7.60 Eckschutzprofil PVC**
Kantenschutzprofil aus PVC liefern und lot- und fluchtrecht auf 10 mm Putzdicke ansetzen und an allen Vor- und Rücksprüngen der Wandflächen
fachgerecht einbauen.
Menge: 170,000 m

**1.7.70 Putzabschlussprofil PVC**
Putzabschlussprofil aus PVC liefern und lot- und fluchtgerecht auf 10 mm Putzdicke ansetzen
und fachgerecht einbauen.
Menge: 120,000 m

**1.7.80 Laibungsanschlussprofil PVC**
Ausbilden eines wartungsfreien Putzanschlusses an Tür- und Fensterrahmen mittels
Laibungsanschlussprofil aus PVC.
Profil liefern, lot- und fluchtrecht zum
Rahmenprofil vor den
Laibungsputz an den sauberen, gereinigten Fensterrahmen ankleben und gelochten Einputzschenkel
fachgerecht einputzen.
Menge: 170,000 m

**1.7.90 Deckenabschlussleiste 100x100mm**
Stuckprofil aus Polystyrol für den Einbau im Innenbereich, Profilierung gemäß Bestandsvorlage, liefern und am Wand-/Deckenübergang, mit
systemeigenem Montagekleber, einschließlich Zuschnitt- und Anpassarbeiten, Stoßausbildung,
Eckausbildung, etc. fachgerecht nach Herstellerverarbeitungsvorschrift einbauen.

Foto vorhandene Stuckleiste Übergang
Wand und Decke:

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
Profilabmessungen:
- Breite ca. 100 mm
- Dicke ca. 40 mm

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
Stuckprofle aus Polystyrol-Hartschaum
mit einer Oberflächenbeschichtung aus
Quarzsand-Harzgemisch.
Menge: 58,000 m

**1.7.100 Deckenrosette**
Deckenrosette aus Polystyrol liefern und auf Bestandsposition mit systemeigenem
Montagekleber fachgerecht nach Herstellerverarbeitungsvorschrift einbauen.

Beispielabbildung:

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
Abmessungen:
- Durchmesser ca. 500-700 mm
- Dicke ca. 40-60 mm
Menge: 14,000 Stk

#### Abschnitt 1.8 Tapezierarbeiten

**1.8.10 Untergrundvorbehandlung**
Untergrund auf Eignung, Trag- sowie Haftfähigkeit prüfen, säubern und Decken- sowie Wandflächen mit
Tapetenkleister im Ansatz 1 : 40
fachgerecht vorkleistern.
Menge: 400,000 m²

**1.8.20 Tapezierung Rauhfaser**
Raufasertapete, Struktur mittel oder grob, einschließlich systemeigenem Spezialkleister, liefern
und fachgerecht
auf Stoß, nahtlos und faltenfrei im
Wand- und Deckenbereich
tapezieren.
Menge: 400,000 m²

**1.8.30 Tapezierung Malervlies**
*** Bedarfsposition ohne GB
Offenporiges, weiß pigmentiertes Glasfaservlies mit systemeigenem Gewebekleber
liefern und auf Stoß oder mit Doppelschnitt,
fachgerecht nahtlos und faltenfrei auf
vorbereitete Wand- und Deckenflächen tapezieren.

Eigenschaften:
- dimensionsstabil
- nicht quellbar
- wasserdampfdurchlässig
- verrottungsbeständig
- Gewicht ca. 50 g/m²
- Rollenbreite 1 m
Menge: 10,000 m²

#### Abschnitt 1.9 Bodenbelagsarbeiten

**1.9.10 Untergrund schleifen und reinigen**
Gesamte Bodenfläche mit entsprechendem Gerät schleifen und anschließend gründlich
absaugen und reinigen zur
Erzielung eines festen, trockenen und
sauberen Untergrunds.
Die Verlegefläche muss frei von
Stoffen sein, die die Haftung beeinträchtigen.
Menge: 200,000 m²

**1.9.20 Grundierung**
Vorstrich für saugfähige Estriche und mineralische Untergründe im Innenbereich liefern
und fachgerecht mittels
entsprechender Walze gleichmäßig dünn auf den
Untergrund
auftragen und trocknen lassen, bis die
Grundierung fast klebefrei ist.
Pfützenbildung vermeiden.
Dispersionsgrundierung geeignet für Zement- und Calciumsulfatestriche, Betonböden,
Fertigteilestriche
oder Spachtelmasse auf Spachtelmasse.

Beispielfabrikat:
"JOKA JK 01 Gebrauchsfertige Dispersionsgrundierung"

Angeb. Fabr.: '..........................................................'
Menge: 200,000 m²

**1.9.30 Ausgleichsspachtelung bis 10mm**
Herstellen einer glatten, ebenen und tragfesten Verlegefläche zur Aufnahme und Verklebung des
in Folgeposition beschriebenen Designbelags mit spannungsarmer, selbstverlaufender,
stuhlrollenfester, schleifbarer, kunststoffvergüteter
und pumpfähiger
Zementspachtelmasse nach DIN EN 13813.
Spachtelmasse liefern und in der erforderlichen
Schichtdicke zwischen 1 und 8 mm in
Rakeltechnik auf dem
in den Vorpositionen beschriebenen
Untergrund gemäß Hersteller-Verlegeanleitung fachgerecht aufbringen und glätten.

Beispielfabrikat:
"JOKA JK 10 SPACHTELMASSE zementär"

Angeb. Fabr.: '..........................................................'
Menge: 200,000 m²

**1.9.40 Zulage 1mm Mehrstärke**
*** Bedarfsposition ohne GB
Zulage zu vorbeschriebener Ausgleichsspachtelung
für 1 mm/m² Mehrstärke.
Menge: 200,000 m²

**1.9.50 PVC-Plankenbelag 2mm verklebt verlegt**
Bodenbelag als heterogener Plankenbelag aus PVC nach
DIN EN ISO 10582, zur Verlegung im trockenen
Innenbereich, liefern und
einschließlich entsprechendem Systemklebstoff
gemäß Herstellerangaben fachgerecht
vollflächig verklebt verlegen.

Material:
- Heterogener Plankenbelag gemäß DIN EN ISO 10582
- Trägermaterial PVC 1,6 mm
- Transparente Nutztschicht mit PU-Vergütung 0,4 mm
- Gesamtstärke 2,0 mm,
- Umlaufende Microfase.
- Abmessungen 1219,2 x 184,2 x 2,0 mm

Eigenschaften:
- Phthalatfreiheit.
- Belag zur vollflächigen Verklebung.
- Nutzungsklasse gemäß ISO 10874 (23 / 32)
- Brandverhalten gemäß EN 13501-1 (Bfl-s1)
- Rutschhemmung gemäß DIN 51130 (R10)
- Geeignet für Warmwasser-Fußbodenheizungen
- Stuhlrolleneignung gemäß EN 425 (Stuhlrollen Typ W)

Designbelag vollflächig mit dem vorhandenen
Untergrund mittels systemeigenem
Nassbett-Dispersionsklebstoff verkleben.
Klebstoffverbrauch bei Zahnung A2 ca. 320 g/m².

Beispielfabrikat:
"JOKA Designböden 340, Dekor 2854 Fresh Oak"
"JOKA JK 26 Nassbett-Dispersionsklebstoff"

Angeb. Fabr.: '..........................................................'
Menge: 200,000 m²

**1.9.60 Sockelleisten 15x50mm geklebt**
Sockelleisten passend zu vorbeschriebenem
Bodenbelag,
- Abmessungen ca. 15 x 50 mm
- Material Holzwerkstoff
- Montage geklebt
- Farbton Oberfläche weiß

liefern und inklusive entsprechendem Montagekleber
nach Herstellerangabe sowie
Zuschnitt- und
Anpassarbeiten in fertiger Arbeit
fachgerecht einbauen.
Menge: 140,000 m

**1.9.70 Bodenübergangsprofil Al 40mm**
Bodenübergangsprofil aus Aluminium,

- Profilbreite: 40 mm
- Material: Aluminium EN AW 6063, gelocht
- Befestigung: mittig versenkt gebohrt
- Montageart: Schraubbefestigung

liefern und inklusive farblich passender
Befestigungsmittel sowie
Zuschnitt- und
Anpassarbeiten in fertiger Arbeit unter Beachtung der
Anwendungs- und Verarbeitungshinweise
des Herstellers fachgerecht einbauen.
Menge: 65,000 m

**1.9.80 Bodenabschlussprofill Al 18x3mm**
Bodenabschlussprofil aus Aluminium, für
Belagsstärke 2 mm, zur Anschlussausbildung im
Bereich bodentiefer Fensterelemente,

- Abmessungen B x H: 18 x 3 mm
- Material: Aluminium EN AW 6063, gelocht
- Befestigung: versenkt gebohrt
- Montageart: Schraubbefestigung

liefern und inklusive Befestigungsmittel sowie
Zuschnitt- und
Anpassarbeiten in fertiger Arbeit fachgerecht
einbauen.
Menge: 30,000 m

#### Abschnitt 1.10 Innenanstricharbeiten

**1.10.10 Grundieranstrich auf Silikatbasis**
Grundierung des Untergrunds zur Egalisierung unterschiedlicher Saugfähigkeiten gemäß
Systemvorgabe für den nachfolgend beschriebenen Silikatfarbanstrich.

Verbrauch ca. 100 ml/m²

Angeb. Fabr.: '..........................................................'
Menge: 500,000 m²

**1.10.20 Zweifacher Wand- und Deckenanstrich mit Silikatfarbe NAK2**
Liefern und Auftragen eines zweifachen Anstrichsystems auf vorbereiteten Wandflächen
mit systemeigener, wasserdampfoffener,
kapillaraktiver, lösemittel- und
weichmacherfreier Silikatfarbe als
Zwischen-und Schlussbeschichtung durch
Streichen, Rollen oder Spritzen.

Eigenschaften:
- Hoch wasserdampfdurchlässig
- schimmelpilzhemmend
- lösemittel- und weichmacherfrei
- schadstoffgeprüft gem. franz. VOC A+.
- Anforderungen nach EN 13300
- Deckvermögen 1
- Nassabriebklasse 2 (scheuerbeständig)
- Kontrastverhältnis 1 bei 6m² / ltr.

Farbton der Preisgruppe I.

Produktkenndaten:
- Dichte (20 °C) 1,48 kg/l
- Wasserdampfdurchlässigkeit s < 0,01 m
- Maximale Korngröße: fein (<100)

Verbrauch:
ca. 0,15 l/m² je Arbeitsgang

Angeb. Fabr.: '..........................................................'
Menge: 500,000 m²

**1.10.30 Zweifacher Anstrich Laibungs- und Sturzflächen**
Silikatanstrich wie vor beschrieben, jedoch im Bereich der Stürze, Nieschen und
Laibungen der Wohnungsinnenräume.

Laibungstiefe ca. 200 mm
Menge: 170,000 m

**1.10.40 Zulage Farbton Preisgruppe II**
*** Bedarfsposition mit GB
Zulage zu vorbeschriebenem Anstrich für das abtönen im Farbton der Preisgruppe II.
Menge: 50,000 m²

**1.10.50 Zulage Farbton Preisgruppe III**
*** Bedarfsposition ohne GB
Zulage zu vorbeschriebenem Anstrich für das abtönen im Farbton der Preisgruppe III.
Menge: 50,000 m²

**1.10.60 Dauerelastische Anschlussfugen**
Liefern und Herstellen der Anschlussfugen an angrenzende und einbindende Bauteile mit
entsprechend überstreichbarem Acrylat.

Angeb. Fabr.: '...........................................................'
Menge: 400,000 m

#### Abschnitt 1.11 Stundenlohnarbeiten

*Hinweis*
Hinweis Stundenlohnarbeiten

Unvorhersehbare, für das Gesamtwerk jedoch erforderliche Stundenlohnarbeiten, nach ausdrücklicher Anordnung durch die Bauleitung.

Über jegliche Stundenlohnarbeiten hat der Bieter einen Stundenrapport (inkl. Ort, Datum, ausgeführter Tätigkeit, Personenbezeichnung, etc.) zu führen und dem Bauherrn bzw. der Bauüberwachung unaufgefordert zu übermitteln.

Erklärung des Bieters:

Ich/Wir erkläre(n) hiermit, dass die von mir/uns angebotenen Stundenverrechnungssätze unter Beachtung der preisrechtlichen Vorschriften ermittelt wurden und unabhängig von der Anzahl der abgerechneten Stunden gelten.

......................................................................................................
(Ort, Datum)

......................................................................................................
(Firmenstempel, Unterschrift des Bieters)

**1.11.10 Facharbeiterstunden**
*** Stundenlohnarbeiten
Stunden eines Facharbeiters, einschließlich aller Zuschläge.
Menge: 20,000 Std

**1.11.20 Helferstunden**
*** Stundenlohnarbeiten
Stunden eines Helfers, einschließlich aller Zuschläge.
Menge: 20,000 Std
